# Sistema de elevação doméstico

- Propriedade do ficheiro: CYPE INGENIEROS, S.A.
- Formato: FIEBDC-3/2002
- Moeda: EUR
- Custos indirectos: 3.00 %
- IVA: 23.00 %

## I Instalações

### IS Drenagem de águas

#### ISA Sistemas de elevação

**ISA010** Ud Sistema de elevação doméstico.
Caixa de polietileno de alta densidade, para saneamento, modelo BEST BOX D "EBARA", de 40,5x27x36 cm, com saída normalizada de 1 1/4", entrada e saída suplementares, respiro com sistema anti-transbordamento, sistema de abertura para intervenções rápidas, tampa estanque e uma capacidade de 30 litros, com uma bomba submergível portátil, construída em aço inoxidável, para bombagem de águas limpas ou ligeiramente carregadas, modelo BEST ONE M, com uma potência de 0,25 kW, para uma altura máxima de imersão de 5 m, temperatura máxima do líquido conduzido 35°C segundo EN 60335-2-41 para uso doméstico e 40°C para outras aplicações e tamanho máximo de passagem de sólidos 10 mm, corpo de impulsão, filtro, impulsor, carcaça e tampa de motor de aço inoxidável AISI 304, eixo motor de aço inoxidável AISI 304, fecho mecânico com dupla vedação em câmara de óleo, motor assíncrono de 2 polos, isolamento classe F, protecção IP68, para alimentação monofásica a 230 V e 50 Hz de frequência, condensador e protecção termo-amperimétrica de rearme automático incorporados, com sistema de protecção da bomba abaixo do nível de água e cabo eléctrico de ligação de 5 metros com tomada tipo shuko. Inclusive acessórios, uniões e peças especiais para a instalação da electrobomba.
Inclui: Marcação do traçado da tubagem e da localização do sistema de elevação. Colocação do sistema de elevação. Execução de buracos ou utilização dos já existentes para a ligação de tubos. União e ajuste de juntas dos colectores à caixa ou às entradas e saídas já existentes. Montagem, ligação e verificação do seu correcto funcionamento.
Critério de medição de projecto: Número de unidades previstas, segundo documentação gráfica de Projecto.
Critério de medição de obra: Medir-se-á o número de unidades realmente executadas segundo especificações de Projecto.

| Código | Un | Descrição | Rendimento | Preço | Importância |
|---|---|---|---|---|---|
| mt11ape020h | Ud | Caixa de polietileno de alta densidade, para saneamento, modelo BEST BOX D "EBARA", de 40,5x27x36 cm, com saída normalizada de 1 1/4", entrada e saída suplementares, respiro com sistema anti-transbordamento, sistema de abertura para intervenções rápidas, tampa estanque e uma capacidade de 30 litros, com uma bomba submergível portátil, construída em aço inoxidável, para bombagem de águas limpas ou ligeiramente carregadas, modelo BEST ONE M, com uma potência de 0,25 kW, para uma altura máxima de imersão de 5 m, temperatura máxima do líquido conduzido 35°C segundo EN 60335-2-41 para uso doméstico e 40°C para outras aplicações e tamanho máximo de passagem de sólidos 10 mm, corpo de impulsão, filtro, impulsor, carcaça e tampa de motor de aço inoxidável AISI 304, eixo motor de aço inoxidável AISI 304, fecho mecânico com dupla vedação em câmara de óleo, motor assíncrono de 2 polos, isolamento classe F, protecção IP68, para alimentação monofásica a 230 V e 50 Hz de frequência, condensador e protecção termo-amperimétrica de rearme automático incorporados, com sistema de protecção da bomba abaixo do nível de água e cabo eléctrico de ligação de 5 metros com tomada tipo shuko. (material) | 1.000 | 1293.00 | 1293.00 |
| mt37vre010e | Ud | Válvula de retenção, com rosca GAS de 1 1/4", "EBARA". (material) | 1.000 | 100.00 | 100.00 |
| mt37svc010i | Ud | Válvula adufa de latão fundido, para enroscar, de 1 1/4". (material) | 1.000 | 14.20 | 14.20 |
| mt36bom050r | m | Conduta de impulsão de águas residuais realizada com tubo de PVC para pressão de 10 atm, de 40 mm de diâmetro, com extremo abocardado, segundo NP EN 1452. (material) | 2.000 | 2.32 | 4.64 |
| mt36bom051r | Ud | Repercussão, por m de tubagem, de acessórios, uniões e peças especiais para tubo de PVC para pressão de 10 atm, de 40 mm de diâmetro. (material) | 2.000 | 0.70 | 1.40 |
| mo008 | h | Oficial de 1ª canalizador. (mão de obra) | 0.500 | 23.31 | 11.66 |
| % | % | Custos directos complementares | 2 % | 1424.90 | 28.50 |
|  |  | Custos directos |  |  | 1453.40 |
